# Mortier d'enduit monocouche, sur support en béton

- Propriété du fichier: CYPE INGENIEROS, S.A.
- Format: FIEBDC-3/2002
- Zone géographique: Gabon
- Devise: XAF
- Coûts indirects: 3.00 %
- Frais généraux: 13.00 %
- Bénéfice: 6.00 %
- TVA: 18.00 %

## E Enveloppe et finition extérieure

### ED Enduits de mortier industriel

#### EDM Enduits monocouche

**EDM020** m² Mortier d'enduit monocouche, sur support en béton.
Réalisation sur les façades d'un revêtement continu de 15 mm d'épaisseur, imperméable à l'eau de pluie, avec du mortier d'enduit monocouche Weberpral Arid "WEBER", finition avec gravier projeté, couleur à choisir, gamme Estándar, type OC CSIII W1 selon NF EN 998-1, composé de ciment blanc, chaux, granulats à granulométrie compensée, additifs organiques et inorganiques et de pigments minéraux. Appliqué manuellement sur une surface de béton, application préalable d'une couche d'impression, Weberprim FX15 "WEBER", à base de résines acryliques en dispersion aqueuse, charges minérales et additifs, où sont appréciées les déficiences d'absorption ou de porosité (100% de la surface du parement). Comprend la préparation de la surface support, mise en place de maille en fibre de verre anti-alcalin, Webertherm Malla 200 "WEBER", de 7x6,5 mm de vide de maille, 195 g/m² de masse surfacique et 0,65 mm d'épaisseur pour le renfort des rencontres entre différents matériaux et en abouts de plancher, sur 20% de la surface du parement, la réalisation des joints, les angles, les guides, les arêtes, les feuillures, les jambages et les linteaux et les arrêts aux rencontres avec les parements, les revêtements ou les autres éléments reçus sur sa surface.
Inclut: Préparation de la surface support. Calepinage des pans. Fini en arête et réalisation des joints. Préparation du mortier d'enduit monocouche. Application du mortier pont d'union entre le support et le mortier d'enduit monocouche. Application du mortier d'enduit monocouche. Réglage et lissage du revêtement. Finition superficielle. Révisions et nettoyage final.
Critère pour le métré: Surface mesurée selon documentation graphique du Projet, en déduisant les baies de surface supérieure à 3 m² et en incluant le développement des feuillures.
Critère pour le mémoire: On mesurera la surface réellement exécutée selon les spécifications du Projet, en déduisant les baies de surface supérieure à 3 m² et en incluant le développement des feuillures.

| Code | U | Désignation | Quantité | Prix | Montant |
|---|---|---|---|---|---|
| mt09moc006c | kg | Impression, Weberprim FX15 "WEBER", à base de résines acryliques en dispersion aqueuse, charges minérales et additifs, comme pont d'adhérence. (matériau) | 0.300 | 3988.77 | 1196.63 |
| mt28moc010qg | kg | Mortier d'enduit monocouche Weberpral Arid "WEBER", finition avec gravier projeté, couleur à choisir, gamme Estándar, type OC CSIII W1 selon NF EN 998-1, composé de ciment blanc, chaux, granulats à granulométrie compensée, additifs organiques et inorganiques et de pigments minéraux. (matériau) | 19.500 | 489.48 | 9544.86 |
| mt28maw050j | m² | Maille en fibre de verre anti-alcalin, Webertherm Malla 200 "WEBER", de 7x6,5 mm de vide de maille, 195 g/m² de masse surfacique, 0,65 mm d'épaisseur et de 0,11x50 m, pour armer les mortiers. (matériau) | 0.210 | 1666.22 | 349.91 |
| mt28mon030 | m | Profilé pour joints en PVC. (matériau) | 0.750 | 301.85 | 226.39 |
| mt28mon050 | m | Profilé en PVC rigide pour la réalisation d'arêtes dans les revêtements en mortier d'enduit monocouche. (matériau) | 1.250 | 319.10 | 398.88 |
| mt28mon020b | kg | Granulat de marbre, provenant du concassage, à projeter sur mortier, de granulométrie comprise entre 5 et 9 mm. (matériau) | 15.000 | 319.10 | 4786.50 |
| op00tal020 |  | Malaxeur électrique. | 1.000 | 0.00 | 0.00 |
| mo039 | h | Compagnon professionnel III/CP2 enduiseur. (main-d'œuvre) | 0.500 | 4151.67 | 2075.84 |
| mo111 | h | Ouvrier d'exécution I/OE2 enduiseur. (main-d'œuvre) | 0.473 | 2645.07 | 1251.12 |
| % | % | Frais de chantier des unités d'ouvrage | 4 % | 19830.13 | 793.21 |
|  |  | Coûts directs |  |  | 20623.34 |
